# Peschelstr. 4 - 14
Angebotsaufforderung (GAEB DA XML 3.0, DA83)
Projekt: 017335
Währung: EUR
Vergabeart: Freihändige Vergabe
Gewährleistungsdauer: 10 Jahre
Auftraggeber: Covivio Immobilien GmbH, Bereich Dresden / Team IV, St. Petersburger Str. 30, 01069 Dresden
Erstellt mit: GXML Toolbox V3.3 R20230829, iTWO_64 V24.0.454, 11.03.2026

## Grundstück:
Grundstück:
Peschelstraße 4-14 in 01139 Dresden

Projekt Kürzel:
PESCH

Balkonsanierung
Bei dem Bauvorhaben Peschelstraße 4-14 handelt es sich um ein
4-geschossiges (EG-3.OG) Mehrfamilienhaus.
Das Gebäude ist unterkellert und die Fassaden sind verputzt.
Straßenseitig verfügt das Mehrfamilienhaus über Balkone.
Die Arbeiten werden in Bauabschnitten durchgeführt.

Länge eines Balkon: ca. 3,66m, mit Seitenwand ca. 4,00m
Fläche des Balkon: ca. 5,00m²

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
## 01 Allgemeines
ALLGEMEINE PROJEKTBESCHREIBUNG PESCH
Grundstück:
Peschelstraße 4-14 in 01139 Dresden
Projekt Kürzel:
PESCH
Balkonsanierung
Bei dem Bauvorhaben Peschelstraße 4-14 handelt es sich um ein 4-geschossiges (EG-3.OG) Mehrfamilienhaus.
Das Gebäude ist unterkellert und die Fassaden sind verputzt. Straßenseitig verfügt das Mehrfamilienhaus über Balkone.
Die Arbeiten werden in Bauabschnitten durchgeführt.

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
Länge eines Balkon: ca. 3,66m, mit Seitenwand ca. 4,00m
Fläche des Balkon: ca. 5,00m²

ZUSÄTZLICHE TECHNISCHE VORBEMERKUNGEN

01  Allgemeines
Anschlüsse für Wasser und Energie werden durch den AG in erforderlichem
Maß auf dem Baufeld zur Verfügung gestellt. Die Kosten hierfür werden
über einen in der Auftragsverhandlung festzulegenden Prozentsatz von der
Schlussrechnungssumme in Abzug gebracht. Die Verteilung der Medien vom
Übergabepunkt (z. B. Baustromverteiler des AG) bis zum Arbeitsplatz ist
Sache des AN.

WC-Einrichtungen werden zur Verfügung gestellt, Abrechnung analog obigem
Absatz. Tagesunterkünfte und Magazincontainer können durch den AG gegen
eine im Verhandlungsgespräch noch zu vereinbarende Monatspauschale zur
Verfügung gestellt werden.

Für vom AN selbst vorgesehene Lagerflächen u. ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und Endtermine
sind Vertragstermine und unbedingt einzuhalten. Sollten zur Einhaltung
der vereinbarten Termine Überstunden erforderlich werden, erfolgt
hierfür keine zusätzliche Vergütung.

05 Stundenlohnarbeiten
Arbeiten auf Nachweis dürfen nur auf besondere Anweisung des
Auftraggebers vor Arbeitsbeginn ausgeführt werden. Die Rapporte müssen
arbeitstäglich zur Anerkennung vorgelegt werden. Verspätet vorgelegte
Rapporte werden nicht anerkannt. Der AN verliert in diesem Fall seinen
Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind ggf. mit einer entsprechenden Begründung in einem
Zusatzangebot einzureichen.

07 Verwendbarkeitsnachweis
Sämtliche zur Verwendung kommende Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte der
AN dieser Verpflichtung nicht nachkommen, ist der AG berechtigt, ohne
weitere Vorankündigung die Beräumung / Säuberung der Arbeitsplätze durch
Dritte zu veranlassen. Die daraus entstehenden Kosten trägt der AN.

## 04-123 Peschelstr. 4 - 14 Balkoninstandsetzung
Datum: 11.03.2026

*Hinweis: Grobterminplan*

*Hinweis: Gerüststellung*
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
### Bereich 01 Baustelleneinrichtung

#### Abschnitt 01.01 Baustelleneinrichtung Allgemein

**01.01.0010 Beantragung Sondernutzung und VrAO**
Die Beantragung und Einholung der
Sondernutzungserlaubnis und
VrAO für öffentliches Straßenland beim örtlich
zuständigen Tiefbauamt
(Straßenbaulastträger) und Verkehrslenkung Dresden.

Die anfallenden Gebühren werden vom AG übernommen und
der
Antrag ist mit der örtlichen Bauleitung abzustimmen
Menge: 1,000 Stk

**01.01.0020 Anfertigung eines Baustelleneinrichtungsplans**
Erstellen eines detaillierten
Baustelleneinrichtungsplans (BE-Plan)
als Grundlage für die Genehmigung durch das zuständige
Tiefbauamt und andere Behörden.

Abstimmung des Entwurfs mit dem Auftraggeber und
Anpassung
nach Vorgaben der Genehmigungsbehörde bis zur
Genehmigungsfähigkeit.
Menge: 1,000 Stk

**01.01.0030 Baustellentoilette mit Waschbecken**
Baustellentoilette mit Wassertank, wöchentliche
Reinigung,
Lieferung, Unterhalt, Reinigung/Leerung und
Abtransport.

Urinal
Sitztank
Innen abschließbar
Waschbecken mit Fußpumpe
Menge: 12,000 Wo

**01.01.0040 Wiederherstellung Rasenfläche**
Rasenfläche nach Rückbau der Gerüstes wieder
herstellen:

1.
Oberboden liefern und gefällegerecht einbauen.
Schichtstärke 10 cm im gesetzten Zustand.

2.
Rasenfläche im Aussaatverfahren herstellen. Der
Arbeitsablauf ist in folgender Reihenfolge
durchzuführen:
- Aussaatfläche gut durchfeuchten.
- Planum fein nacharbeiten, Ebenflächigkeit ±2 cm.
- Fläche kreuzweise verdichten.
- Fläche aufrauen
- Fläche mit zu liefernder Rasenmischung
Gebrauchsrasen/
Spielrasen 25 g/m², im Kreuzgang einsäen.
- Das Saatgut einigeln
- Die Fläche im Anschluss abwalzen und befeuchten

Einbau inklusive Grobplanum und Geländemodellierung.
Der erhöhte Aufwand für die Ausführung der Arbeiten im
Bereich von Böschungen, Mulden und Bäumen ist
einzukalkulieren und wird nicht gesondert vergütet.

Abrechnung nach Aufmaß mit der örtlichen Bauleitung
Menge: 50,000 m²

#### Abschnitt 01.02 Verkehrssicherung

**01.02.0010 Haltverbotszone bis zu 6 VZ inkl. ZZ**
Haltverbotszone einrichten u. beseitigen bis zu 6 VZ
inkl. ZZ aufstellen der Haltverbotschilder,

Erstellen der Kennzeichenliste und Übersendung an den
AG sowie Demontage und Abholung nach Beendigung.

Haltverbotszonen müssen mind. 96h vor Gültigkeit
aufgestellt werden, je Zone.
Menge: 1,000 Stk

**01.02.0020 Vorhaltung Haltverbotszeichen**
Vorhaltung Haltverbotszeichen Tagesmietpreis pro VZ
(ab Aufstelldatum)
Menge: 90,000 d

**01.02.0030 Haltverbotszone RAO**
Einrichtung einer Haltverbotszone RAO für
Containerstellung auf Jahresgenehmigung,
inkl. Beantragung bei der Straßenverkehrsbehörde.

Gebühren, Aufstellen der Haletverbotschilder inkl. ZZ,
Erstellen der Kennzeichenliste und Übersendung an
den AG, sowie Demontage und Abholung nach
Beendigung.

max. 100,00m Länge, inkl. Vorhaltung für
max. 10 Kalendertage
pro Zone
Menge: 1,000 Stk

**01.02.0040 Verkehrszeichen aufstellen u. beseitigen**
Verkehrszeichen aufstellen u. beseitigen
Ronde, Dreieck, Rechteck, Quadrat
inkl. Aufstellvorrichtung
Preis pro Verkehrszeichen
Menge: 2,000 Stk

**01.02.0050 Verkehrszeichen Vorhaltung**
Tagesmietpreis pro St
Menge: 180,000 d

#### Abschnitt 01.03 Mobilzaun

**01.03.0010 Mobilzaun, Metall 3,50 x 2,00m**
Mobilzaun aufstellen u. beseitigen inkl.
Beton-/Recyclingstein
und Bauzaunschelle
Vorhaltung wird gesondert vergütet
- Material: Metall
- Höhe: 2.000 mm
- Breite: 3.500 mm
- Maschenweite: 250x100 mm
- Gewicht: 17 kg

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Menge: 60,000 m

**01.03.0020 Mobilzaun Vorhaltung**
Wochenmietpreis pro m
Menge: 600,000 mWo

**01.03.0030 Mobilzaun-Torflügel**
Mobilzaun-Torflügel aufstellen u. beseitigen
inkl. Beton-/Recyclingstein, 1 Torrolle
und 1 Tordrehschelle
Vorhaltung wird gesondert vergütet
- Material: Metall
- Höhe: 2.000 mm
- Breite: 3.500 mm
- Maschenweite: 250x100 mm
- Gewicht: 15,40 kg

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Menge: 1,000 Stk

**01.03.0040 Mobilzaun-Torflügel Vorhaltung**
Wochenmietpreis je Stück
Menge: 12,000 StWo

#### Abschnitt 01.04 Container

**01.04.0010 Sanitärcontainer, ohne Duschen**
Sanitärcontainer mit Herren-WC, Urinalen und
Handwaschbecken, sowie Boiler und E-Heizung,
ohne Duschen.
Inkl. aller Anschluß- und Versorgungskosten und
zwei mal wöchentl. Reinigung über die gesamte Bauzeit.
Liefern, standsicher aufstellen und nach Beendigung
der Bauzeit wieder abbauen.
Mietpreis mit Unterhaltung und Reinigung.
Standzeit: 3 Monate

Aufstellort: BE gemäß Baustelleinrichtungsplan
Menge: 2,000 Mt

**01.04.0020 Vorhalten Sanitärcontainer**
*** Bedarfsposition ohne GB
Vorhalten des in der Vorposition beschriebenen
Sanitärcon- tainers bis Fertigstellung der
Gesamtbaumaßnahme.
Menge: 1,000 StMt

**01.04.0030 Reinigung Sanitärcontainer**
Sanitärcontainer  reinigen inkl. Anfahrtspauschale
Menge: 10,000 StWo

#### Abschnitt 01.05 Bauwasser

**01.05.0010 Herstellung Bauwasseranschluss**
*** Pauschalposition
Herstellung des Bauwasseranschlusses DN 50 für die
Gesamtbaumaßnahme, eingehaust und komplett mit einer
Rohrbegleitheizung versehen, einschließlich aller
Genehmigungen und Gebühren.
Zusätzlich zur Herstellung des Anschlusses ist vor den
Gebäuden eine Doppel-Wasserentnahmestellen
herzustellen.
Ebenso ist die jederzeit betriebsbereite Mitbenutzung
durch
andere Handwerker oder durch den Bauherrn bis zur
Inbetriebnahme der endgültigen Hausanschlüsse durch die
städtischen Versorgungsbetiebe mit einzukalkulieren.
Die Verbrauchskosten trägt der AN im Rahmen von
vertraglich
vereinbarten Umlagekosten.

Vorhaltung für ca. 3 Monate
Menge: 1,000 psch

**01.05.0020 Vorhaltung Bauwasseranschluss**
*** Bedarfsposition ohne GB
Mehr- oder Minderkosten für die Vorhaltung des
Bauwasseranschlusses über oder unter die vorgeplante
Bauzeit, je Monat.
Menge: 1,000 Mt

#### Abschnitt 01.06 Baustrom

**01.06.0010 Herstellung Baustromanlage**
*** Pauschalposition
Herstellen einer Baustromanlage für alle beschriebenen
Baumaßnahmen einschl. der nachfolgenden Ausbauarbeiten.
Ermittlung der erforderlichen Anschluss- und
Verbrauchsparameter (Aufzüge, Baubeleuchtung,
Silobetrieb, Putzmaschienen usw.).
Antragstellung bei den öffentlichen Versorgern
zur Errichtung eines Baustellenanschlusses
mit den zuvor ermittelten Parametern.
Sollten die zur Zeit vorhendenen Anschlüsse nicht
ausreichen,
ist ein entsprechend dimensionierter neuer
Baustromanschluss
zu beantragen und zu errichten.
Baustromanlage mit verschließbarem
Hauptverteilungskasten
und Installation von Unterverteilungen für Kraftstrom
32/16 A
und Anschlüssen 220 V, einschl. aller Genehmigungen und
Gebühren sowie Vorhaltung für die Dauer der eigenen
Durch die Baustromanlage muss unter anderem die
Betätigung folgender Anlagen abgesichert werden:
- Beleuchtung für Treppenhäuser, Verkehrswege usw.
- Maschinen und Geräte
- Betätigung von Bauaufzugsanlagen
Für die Beleuchtung der Lagerflächen und Wege (BE)
sowie die Versorgung der Baustellencontainer für die
Bauleitung und WC ist die Baustromanlage ebenfalls
auszulegen.
Weiterhin beinhaltete die Errichtung der Baustromanlage
das Einrichten von Stromentnahmestellen in
ausreichenden
In den Einheitspreis dieser Position ist u.A.
einzukalkulieren:
- Auf- und Abbau
- Vorhaltung 3 Monate, einschl. Ausführen von
Reparaturen
und Ersatzmaßnahmen während dieser Zeit
- einmaliges Umsetzen
- Beantragung von Genehmigungen einschl. deren Gebühren
- jederzeit betriebsbereite Mitbenutzung durch andere
Handwerker oder durch den Bauherrn bis zur
Inbetriebnahme
der endgültigen Hausanschlüsse durch die städtischen
Versorgungsbetiebe
Die Verbrauchskosten trägt der AN; diese werden über
eine
Umlage abgezogen. Die Mitnutzung von Baumaschinen ist
den Ausbauhandwerkern zu gestatten und mit diesen
direkt
zu verrechnen.
Menge: 1,000 psch

**01.06.0020 Vorhaltung Stromanschluss**
*** Bedarfsposition ohne GB
Mehr- oder Minderkosten für die Vorhaltung des
Stromanschlusses über oder unter die vorgeplante
Bauzeit, je Monat.
Menge: 1,000 Mt

#### Abschnitt 01.07 Stundenlohnabfrage

*Hinweis: Der Bieter bestätigt, dass die aufgeführten*
Der Bieter bestätigt, dass die aufgeführten
Lohnstundensätze unter Beachtung der preisrechtlichen
Vorschriften ermittelt worden sind und die üblichen
Berechnungsmerkmale vollständig beinhalten.
Mit den Lohnstundensätzen sind u.a. abgegolten:
Erschwerniszulagen, soweit die hierfür ursächlichen
Umstände vom Auftragnehmer zu vertreten sind
Tariflohn bzw. tatsächlich gezahlter Lohn
Zuschläge für vom Auftragnehmer zu vertretende
Überstunden, Nacht-, Sonn- und Feiertagsarbeit Entgelt
für übliche Wegezeiten
Lohnnebenkosten (z.B. Auslösung, Fahrgeld,
Personaltransportkosten, Verpflegungszuschuß, Übernachtungskosten)
Aufsichtspersonal, sofern nicht gesondert auszuweisen
Sozialaufwand (Arbeitgeberanteil)
Gemeinkosten der Baustelle
allgemeine Geschäftskosten
vermögensbildende Maßnahmen
Vorhaltekosten für Werkzeug und Kleingeräte
Wagnis und Gewinn
Leistungen im Stundenlohn werden grundsätzlich nur dann
vergütet, wenn sie vor ihrem Beginn vereinbart werden.
Unmittelbar nach erbrachter Leistung sind die
Stundenlohnnachweise schriftlich vorzulegen und von der
Bauleitung gegenzeichnen zu lassen.
Bei Stundenlohnarbeiten müssen die Nachweise enthalten
Art der ausgeführten Leistung
Ort und Datum sowie die Dauer der Arbeiten (mit
Uhrzeitangabe)
Anzahl der eingesetzten Arbeitskräfte
Materialverbrauch
bei Maschinen- und Kfz-Einsatz Angaben zum Typ
Stundenverrechnungssätze für Baumaschinen, Geräte und
Fahrzeuge enthalten sämtliche Aufwendungen, wie:
Kosten für Bedienungspersonal
Kosten für Verbrauch von Betriebsstoffen und Energie
Vorhaltung
Reparaturkosten
Wartung
Der Verrechnungssatz gilt für das auf der Baustelle
befindliche Objekt vom Zeitpunkt des Einsatzes einschl.
technologisch bedingter Wartezeiten und notwendiger
ständiger Besetzung mit Bedienungspersonal.
Materialpreise - sofern gesondert gefordert - gelten
frei Baustelle incl. Verpackungs-und Entladekosten.

**01.07.0010 Vorarbeiter**
*** Bedarfsposition ohne GB
Stundenlohnarbeiten Vorarbeiter,
einschließlich aller Zuschläge und Nebenkosten, für
Arbeiten, welche nicht in den Positionen erfasst sind
und gegen Nachweis zur Ausführung kommen, auschließlich
auf Weisung Bauleitung.
Menge: 1,000 h

**01.07.0020 Facharbeiter**
*** Bedarfsposition ohne GB
Stundenlohnarbeiten Facharbeiter,
einschließlich aller Zuschläge und Nebenkosten, für
Arbeiten, welche nicht in den Positionen erfasst sind
und gegen Nachweis zur Ausführung kommen, auschließlich
auf Weisung Bauleitung.
Menge: 1,000 h

**01.07.0030 Helfer**
*** Bedarfsposition ohne GB
Stundenlohnarbeiten Helfer,
einschließlich aller Zuschläge und Nebenkosten, für
Arbeiten, welche nicht in den Positionen erfasst sind
und gegen Nachweis zur Ausführung kommen, auschließlich
auf Weisung Bauleitung.
Menge: 1,000 h

**01.07.0040 Zulage für Arbeiten an Wochenenden (Samstag + Sonntag)**
*** Bedarfsposition ohne GB
Zulage für Arbeiten an Wochenenden (Samstag + Sonntag).

Aufschlag pro Stunde Arbeitseinsatz (Vorarbeiter /
Facharbeiter / Helfer)
Menge: 1,000 h

### Bereich 02 Gerüstarbeiten Balkone

#### Abschnitt 02.01 Vorbereitende Maßnahmen

**02.01.0010 Standsicherheitsnachweis, Gerüst**
*** Pauschalposition
Standsicherheitsnachweis für Gerüst Konstruktion,
sowie für die daran
zu verankernden Hebezeuge, Bauaufzüge u.dgl., unter
Berücksichtigung
der am Gebäude gegebenen
Verankerungsmöglichkeiten. Die statische
Berechnung ist dem Bauherrn in 2-facher
Ausfertigung vorzulegen.

Art des Gerüsts: Arbeit- und Schutzgerüst
Menge: 1,000 psch

**02.01.0020 Werkplanung, aufstellen+zur Freigabe einreichen**
*** Pauschalposition
Aufstellen und mindestens 3 Wochen vor Leistungsbeginn
zur Freigabe
durch den AG einreichen einer prüffähigen Werkplanung
aller erforderlichen
Rüstarbeiten mit Angabe der geplanten Abstände zum
Gebäude, Abstand zur
Traufe, Konsolen, Lage und Ausbildung des ggfs.
erforderlichen (Dach-)
Fanggerüstes, Lage des Treppenturms sowie des ggfs.
vorhandenen
Bauaufzugs mit dessen Verankerung, Gitterträgern über
Kellerabgängen, Durchfahrt
und Treppenraumeingängen sowie gegebenenfalls
erforderlicher
Passantenschutzdächern.
Die Planung ist mittels CAD Programm oder
gleichwertiger Software zu erstellen
und einzureichen.

Art des Gerüsts: Arbeit- und Schutzgerüst
Menge: 1,000 psch

**02.01.0030 Verankerungsprotokoll, Gerüst**
*** Pauschalposition
Protokoll der Gerüstverankerungen erstellen für
nachfolgend
beschriebenes Gerüst, Protokoll gemäß BGI/GUV-I 663.
Menge: 1,000 psch

#### Abschnitt 02.02 Fassadengerüst an Balkone

*Hinweis: Die Verankerung soll nur von außen in den Seitenwänden*
Die Verankerung soll nur von außen in den Seitenwänden
der Balkone erfolgen.
Diese bestehen aus Stahlbeton.

**02.02.0010 Fassadengerüst, LK3, W09, liefern+montieren+rückbauen**
Arbeitsgerüst für Balkonarbeiten als längen
orientiertes Standgerüst
ohne Bekleidung mit Holzbohlen, gemäß DIN EN 12811-1
und
DIN EN 12810-1, einschl. An- und Abtransport sowie Auf-
und Abbau

Art des Gerüstes: Standgerüst
Lastklasse: LK3
Breitenklasse: W09 (IW = 1,00m)
Wandabstand: 0,40 m von Außenkante Rohfassade
bis Außenkante Gerüstbohle
Höhe: ca. 12 m
Standfläche: eben, normal belastbar
Verwendungszweck: Balkonarbeiten
Menge: 1010,000 m2

**02.02.0020 Fassadengerüst, LK3, W09, Gebrauchsüberlassung+Wartung**
Gebrauchsüberlassung des vorbeschriebenen
Fassadengerüstes
über die Grundeinsatzzeit hinaus, Arbeits- und
Schutzgerüst gemäß
DIN EN 12811-1, einschl. Wartung und eventuell
erforderlicher
Reparaturen
Menge: 5025,000 m2Wo

**02.02.0030 Erschwerniszulage verlängerter Transportweg**
*** Bedarfsposition ohne GB
Erschwerniszulage für den verlängerten Transportweg.
Menge: 1,000 m2

**02.02.0040 Treppenturm, LK4, liefern+montieren+rückbauen**
Treppenturm gemäß DIN EN 12811-1, vorgebaut vor
Fassadengerüst,
inkl. Doppelhandlauf und Stirngeländer, einschl.
An- und Abtransport
sowie Auf- und Abbau.

Laufbreite:  0,6 m
Lastklasse:  LK4
Höhe:  bis fertiger Traufe (ca. 15 m ü. OKG)
Art des Gerüstes: Fassadengerüst
Standfläche: eben, normal belastbar
Montageort: Straßen- und Hoffassade

Abrechnung: je steigendem Höhenmeter montierter
Treppenturm
Menge: 28,000 m

**02.02.0050 Treppenturm, LK4, Gebrauchsüberl.+Wartung**
Gebrauchsüberlassung des Treppenturms der Vorposition
über die
Grundeinsatzzeit in der zugehörigen Position benannt,
einschl. Wartung
und eventuell erforderlicher Reparaturen.

Montageort:  Straßen- und Hoffassade

Abrechnung: je steigendem Höhenmeter montierter
Treppenturm und
angefangener Woche
Menge: 140,000 mWo

**02.02.0060 Zugangsbeschränkung Treppenturm**
*** Bedarfsposition ohne GB
Holzverkleidung aus Seekiefer-Platten um den
Treppenturm anbringen,
um den Zugang für Dritte zu beschränken. In diese
Konstruktion ist eine
Tür (Breite= 70cm) mit einer Vorrichtung für ein
Vorhängeschloss
einzubauen (Vorhängeschloss bauseits) .

Gesamthöhe= ca.3,00m
Länge Holzverschalung umlaufend um den Treppenturm
Einbauort: Straßen- und hofseitig
Menge: 1,000 Stk

**02.02.0070 Innenliegender Seitenschutz, zweiteilig,liefern+montieren+vorhalten+rückbauen**
Innenliegender, ggfs. zweiteiliger Seitenschutz (nach
Weisung des
örtlichen Sicherheits- und
Gesundheitsschutzkoordinators) für das
Arbeitsgerüst für Fassadenarbeiten als
längenorientiertes
Standgerüst ohne Bekleidung der Vorposition,
gemäß DIN EN 12811-1 und DIN EN 12810-1, einschl. An-
und
Abtransport sowie Auf- und Abbau, einschl. aller
erforderlichen
Befestigungs- und Verbindungsmittel

Art: Innenliegender Seitenschutz
Verwendungszweck: Fallschutz
Ausführung: zweiteilig
Material: Seitenschutz gem. Systemhersteller des
Fassadengerüst der Vorpositionen
Montageort:  jede Gerüstlage vor großflächigen Fenstern

Vorhaltungszeit: 5 Wochen
Abrechnung: je laufendem Meter montiertem Seitenschutz
Menge: 160,000 m

**02.02.0080 Gerüstbekleidung, Schutznetz aus Polypropylen**
*** Bedarfsposition ohne GB
Vollflächige Gerüstbekleidung gemäß DIN 4420-1 als
Sicht-,
Witterungs- und Staubschutz mit Schutznetz. Ausführung
mit
hochfestem Polypropylen (PP) nach DIN EN 1263-1,
Energieaufnahme 4,2 kJ

Farbe: grün
Baustoffklasse nach DIN 4102-1: B1
Menge: 600,000 m2

**02.02.0090 Gerüstbekleidung, Schutznetz, Gebrauchsüberlassung**
*** Bedarfsposition ohne GB
Gebrauchsüberlassung der vollflächigen Gerüstbekleidung
gemäß DIN 4420-1 mit Schutznetz aus Polypropylen.
Menge: 2400,000 m2Wo

**02.02.0100 Gerüstankerlöcher schließen**
Gerüstankerlöcher schließen und entsprechend der
vorhandenen Oberflächenstruktur verputzen und farbig
an die Fassadenfarbe angleichen/streichen.
Menge: 76,000 St

#### Abschnitt 02.03 Sonstiges

**02.03.0010 Gerüst, Unterbau mit Bohlen**
Gerüstunterbau für den Ausgleich von Unebenheiten und
Lastverteilung in der Aufstandsfläche der Gerüste.
Höhenausgleich durch Unterlage von Bohlen.

Abrechnungsgrundlage ist die Länge des Gerüstes.
Menge: 171,000 m

**02.03.0020 Materialaufzug, 5 kN, h= 23 m**
*** Bedarfsposition ohne GB
Materialaufzug, 5 kN, h= 23 m
Materialaufzug mit mehreren Ladestellen, einschl. vorschriftsmäßiger
Sicherung, An- und Abtransport, Montage und Demontage.
Personentransport ist verboten
Die Entladestellen sind in jeden Obergeschoss auf Höhe
des RFB herzustellen.
Der Transport von ca. 3 m langen Material ist stehend
zu gewährleisten.

Ladestelle:  je Etage
Anzahl Ladestellen:  8 Stk
Bühnengröße:  ca. 1,40 / 1,60 m
Nutzlast:  5 kN
Höhe: 23 m

Stromanschlusswert (A): '.......................................' (Bieterergänzung)
Menge: 1,000 Stk

**02.03.0030 Mietgebühr Materialaufzug, 5 kN, h= 23 m**
*** Bedarfsposition ohne GB
Mietgebühr Materialaufzug, 5 kN, h= 23 m
Mietgebühr für Materialaufzug, inkl. Maschinenbruchversicherung;
pro angefangene Woche.

Nutzlast :  5 kN
Mietdauer:  15 bis 18 Wochen je nach BA
Menge: 12,000 StWo

**02.03.0040 Etagensicherung mit Schiebegeländer**
*** Bedarfsposition ohne GB
Zusätzliche Haltestellen für Aufzug, einschl.
vorschriftsmäßiger
Sicherung, An- und Abtransport, Montage und Demontage.

Ausführungsort: nach Rücksprache mit der örtlichen
Bauleitung

Fabrikat:  GEDA Comfort-Maxi, oder gleichwertig

Angebotenes Fabrikat: '....................................' (Bieterergänzung)
Menge: 4,000 Stk

**02.03.0050 Etagensicherung, Gebrauchsüberlassung**
*** Bedarfsposition ohne GB
Gebrauchsüberlassung der Etagensicherung mit
Schiebegeländer
Zusätzliche Gebrauchsüberlassung: 15, bzw. 18 Wochen je
nach BA
Menge: 32,000 StWo

**02.03.0060 Zulageposition Personenbeförderung, 5 KN**
*** Bedarfsposition ohne GB
Zulageposition zum Materialaufzug für die Zulassung zur
Personenbeförderung.
Menge: 1,000 Stk

**02.03.0070 Gerüstkontrollgang**
Ausführen eines wöchentlichen Gerüstkontrollganges
einschl.
Beheben kleinerer Mängel wie z.B. Wiedereinhängen des
Seitenschutzes etc.

Ausführung auf Anweisung der örtlichen Bauleitung!
Menge: 10,000 Stk

#### Abschnitt 02.04 Stundenlohnarbeiten

**02.04.0010 Stundensatz Facharbeiter**
*** Bedarfsposition ohne GB
Für evtl. erforderliche Arbeiten, die nicht im
Leistungsverzeichnis
erfasst sind und nur auf ausdrückliche Anweisung der
Bauleitung
gegen Nachweis zur Ausführung kommen.

Berechnet für: Facharbeiter
Gewerk: Gerüstarbeiten
Menge: 1,000 h

**02.04.0020 Stundensatz Helfer**
*** Bedarfsposition ohne GB
Für evtl. erforderliche Arbeiten, die nicht im
Leistungsverzeichnis
erfasst sind und nur auf ausdrückliche Anweisung der
Bauleitung
gegen Nachweis zur Ausführung kommen.

Berechnet für: Helfer
Gewerk: Gerüstarbeiten
Menge: 1,000 h

**02.04.0030 Zulage für Arbeiten an Wochenenden (Samstag + Sonntag)**
*** Bedarfsposition ohne GB
Zulage für Arbeiten an Wochenenden (Samstag + Sonntag).

Aufschlag pro Stunde Arbeitseinsatz (Vorarbeiter /
Facharbeiter / Helfer)
Menge: 1,000 h

### Bereich 03 Balkonsanierung

#### Abschnitt 03.01 Baustelleneinrichtung

**03.01.0010 Einrichten, Räumen und Vorhalten BE**
*** Pauschalposition
Einrichten und Räumen der Baustelle, Vorhalten der allgemeinen
Baustelleneinrichtung für sämtliche in der Leistungsbeschreibung
aufgeführten Leistungen bis Fertigstellung.
Menge: 1,000 psch

**03.01.0020 Schutzmaßnahmen Fenster**
*** Bezugsbeschreibung
Besonderer Schutz der Fensteranlagen der Loggien durch
abkleben mit Folie einschl. Liefern, deren rückstandsfreie
Beseitigung und Entsorgung nach Beendigung der Arbeiten.
Menge: 321,000 m2

**03.01.0030 Schutzmaßnahmen Loggia-Wände**
*** wie Position 03.01.0020
Schützen der Loggiawände,
Höhe bis 1 m
Menge: 154,000 m2

#### Abschnitt 03.02 Abbrucharbeiten

**03.02.0010 Rückbau Steckhülsen Altgeländer**
Rückbau und Entsorgung der Montage-Steckhülsen
im Vorderbereich der Loggiaplatte,
nach bauseits erfolgter Demontage der Altgeländer,
vorsichtig freistemmen von Hand und bündig abflexen,
für nachfolgendes Verschließen im Rahmen der Rißsanierung
und Flächenabdichtung System Triflex BTS-P,
anfallenden Bauschutt entsorgen,
Durchmesser: ca. 50 mm
Einbautiefe: ca. bis 50 mm
Gesamtlänge: ca. 100 mm
Anzahl: 4 Geländerhülsen pro Loggia,
Achtung: Dicke der Loggiaplatte in diesem Bereich nur 80 mm,
Unterseite / Untersicht darf nicht beschädigt werden!
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 Bild 1
Menge: 192,000 Stk

**03.02.0020 Demontage + Entsorgung Deckleiste Fenstersockel**
Vorsichtiges Demontieren von Abdeckleisten
im Fenstersockelbereich,
Material: Beschichtete Holzleiste
Dicke: ca. 15 mm
Breite: ca. 50 mm,
einschl. Entsorgung
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 Bild 2
Menge: 143,000 m

**03.02.0030 Altbeschichtung Loggiaböden mittels Strahlen entfernen**
Entfernen von nicht tragfähigen Bodenbeschichtungen
der Loggia-Balkone, so dass eine Haftung des nachfolgenden
Triflex-Abdichtungssystems möglich ist.

Ausführung wie folgt:
Untergrund mit einer Drahtbürste reinigen,
loses Material abstoßen und abkehren,

Strahlen mit (trockenem) Strahlmittelzusatz unter Beachtung der
Auflagen der UVV und der BauBG, einschließlich Entstauben der Flächen,
alle anfallenden Stoffe sind nach Vorschrift zu entsorgen.

Altbeschichtung: Ölfarbe, Dispersionslacke o.ä., mehrlagig
Untergrund: Stb.-Loggiaplatte sowie auskragende Stirnkanten
Einzelgröße bxl ca. 1,38 x 3,66 m

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 Bild 3
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 Bild 4
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 Bild 5
Menge: 258,000 m2

**03.02.0040 Abbruch Fliesenbeläge**
*** Bedarfsposition ohne GB
*** Bezugsbeschreibung
Bodenfliesenbelag im Dünnbett von Hand oder mit Kleingerät
vollständig entfernen, Bauschutt entsorgen,
Fliesenformate 15/15 bis 30/30 cm,
einschl. Entfernen von Kleber- und Mörtelresten
Menge: 6,000 m2

**03.02.0050 Abbruch Fliesensockel**
*** Bedarfsposition ohne GB
*** wie Position 03.02.0040
Abbruch Fliesensockel, Höhe bis 10 cm
Menge: 7,000 m

**03.02.0060 Aufnehmen + Entsorgen sonstige Beläge**
*** Bedarfsposition ohne GB
Aufnehmen und Entsorgen von losen
Loggiabelägen, Kunststoffteppichen etc.
Menge: 6,000 m2

#### Abschnitt 03.03 Betonsanierungsarbeiten

*Hinweis: ZTV BETONSANIERUNG*
01 Allgemeines
Für die Ausführung gelten ergänzend die Inhalte der
- DAfStb-Richtlinie: Schutz und Instandsetzung von Betonbauteilen (Instandsetzungs-Richtlinie) (alle Teile) sowie
- TR Instandhaltung - Instandhaltung von Betonbauwerken - 05/2020 des DIBt.
Das Instandsetzungskonzept und die zu verwendenden Materialien sind rechtzeitig vor Ausführungsbeginn mit dem AG abzustimmen. Vor Festlegung der Einzelmaßnahmen ist hierfür als Grundlage eine gemeinsame örtliche Prüfbegehung und ein Schadensaufmaß als Ist-Zustands-Erfassung zu erstellen. Sollten sich im Zuge der Freilegungen und vorbereitenden Arbeiten weitere Schadensbilder ergeben, ist der AG unverzüglich zu informieren und erforderlich werdende zusätzliche Maßnahmen gemeinsam zu erarbeiten.
Betonersatz und Füllen + Schließen von Rissen an den Loggiaplatten muss kraftschlüssig erfolgen. Abdichtende Funktion übernimmt das nachfolgende Abdichtungssystem Triflex BTS-P - siehe gesonderte Titel.

02 Vorbereiten des Betonuntergrundes
In der Oberfläche nicht ausreichend fester oder schadhafter Beton sowie trennend wirkende Substanzen sind durch Strahlen zu entfernen. Werden nach dem Strahlen in einer Abtragstiefe von 2 mm die notwendigen Werte im Hinblick auf die Oberflächenzugfestigkeit der jeweiligen Altbetonklasse sowie die notwendigen Werte der Rautiefeklasse des gewählten Instandsetzungssystems nicht erreicht, so sind die erforderlichen zusätzlichen Leistungen gemeinsam zu erarbeiten und durch den Auftraggeber festzulegen.
Die Maße und das Profil des Untergrundes dürfen durch die Vorbereitungsarbeiten nicht mehr als durch das Verfahren bedingt verändert werden. Vorbereiteter Untergrund ist vor Staub und losen Teilen zu schützen und vor dem Aufbringen einer nachfolgenden Lage oder Schicht zu säubern, z. B. durch Absaugen.

03 Behandlung des Bewehrungsstahls im Beton
Freiliegender oder freigelegter Bewehrungsstahl ist auf den Oberflächenvorbereitungsgrad Sa 2 nach DIN EN ISO 12944-4 „Beschichtungsstoffe - Korrosionsschutz von Stahlbauten durch Beschichtungssysteme - Teil 4: Arten von Oberflächen und Oberflächenvorbereitung“ zu entrosten. Es dürfen nur mechanische Verfahren angewendet werden. An den Einbindungspunkten ist der Bewehrungsstahl mindestens 20 mm im nicht korrodierten Bereich freizulegen.Die Ausbruchufer sind zwischen 30° und 90° herauszuarbeiten. Der Beton ist so weit abzutragen, wie er infolge Korrosion der Bewehrung gerissen oder gelockert ist. Dabei ist der Beton so weit zu entfernen, dass ein hohlstellenfreies Einbringen des Instandsetzungsmörtels oder Betons möglich ist. Freiliegende Stahleinlagen sind schwingungsfrei zu befestigen. Freigelegter Bewehrungsstahl ist durch zementgebundenen Korrosionsschutz zu schützen.

04 Betonersatz
Ausführung nach TR Instandhaltung / Verfahren 3.2 „Betonieren oder Vergießen zur Reprofilierung oder Querschnittsergänzung“, bei kleineren Ausbrüchen bis 30 mm nach Abschnitt 3.2.a) "Sicherstellung des Verbundes ausschließlich über Adhäsion"  sowie bei größeren Ausbrüchen bis 100 mm nach Abschnitt 3.2.b) "Sicherstellung des Verbundes über Verankerung und Bewehrung".

05 Füllen von Rissen und Hohlräumen
Ausführung nach TR Instandhaltung / Verfahren 4.5 „Füllen von Rissen oder Hohlräumen zur Verstärkung des Betontragwerks“, Abschnitt 4.5.b) „Druckloses Füllen durch Vergießen von vorbereiteten Rissen oder Hohlräumen“.

**03.03.0010 Schadensdiagnose**
*** Pauschalposition
Ist-Zustandsfeststellung zur Vorbereitung der Betonsanierung,
visuelle und mechanische Begutachtung auf Hohlstellen,
Risse und Ausbrüche an den Oberseiten sowie den
auskragenden Stirnkanten der Loggiaplatten,
Schadensbereiche an den Grenzflächen markieren,
Durchführung durch Fachpersonal, gestaffelt in 2 Bauabschnitten,
jeweils nach Entfernen der Altbeschichtungen,
Zugang über Gebäudeeinrüstung,
einschl. Dokumentation der festgestellten Schäden und
Erstellung eines Kurzberichts mit Fotodokumentation und
Empfehlungen für Sanierungsmaßnahmen.
Ausführungsort: Loggien
Hinweis:
Terminliche Abstimmung erfolgt mit AG-Bauleitung
für gemeinsame Begehung
Menge: 1,000 psch

**03.03.0020 Risse Loggiaplatten schließen**
*** Bezugsbeschreibung
Risse in Stb.-Loggiaplatte kraftschlüssig schließen,
Ausführung wie folgt:
Einschneiden und Aufweiten der Risse,
im Abstand von 20-30 cm Querschnitte von ca. 10 cm Länge anlegen,
Rückstände in der Fuge und den Querschnitten entfernen,
Fuge und Querschnitte mit Epoxidharz vollständig verfüllen,
Eindrücken von Edelstahlklammern in die Querschnitte,
einschl. Bauschutt entsorgen,
Risse in Einzellängen,
Menge je Loggia in Summe ca. 3 m geschätzt
Oberfläche Rißsanierung geeignet zur Aufnahme
Triflex-Abdichtungssystem vorbereiten
'angebotese Fabrikat / Hersteller: .......................................................' (Bieterangabe)

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
Bild 6  Bild 7
Menge: 96,000 m

**03.03.0030 Löcher Loggiaplatten schließen**
*** wie Position 03.03.0020
Kraftschlüssiges Schließen von Stemmlöchern
der ausgebauten Steckhülsen Altgeländer,
Durchmesser: ca. 50 mm
Einbautiefe: ca. bis 50 mm
Gesamtlänge: ca. 100 mm
Anzahl: 4 Geländerhülsen pro Loggia
Menge: 192,000 Stk

**03.03.0040 Betoninstandsetzung Stirnkanten-Ausbrüche**
Betonsanierung Ausbrüche an den auskragenden
Loggia-Stirnkanten, horizontal und vertikal,
bestehend aus bewehrtem Beton,
Breite = bis 10 cm
Höhe = ca. 7,5 cm,
Länge Ausbruch = bis ca. 80 cm
auskragend = ca. 6,2 cm,
Reprofilieren mit faserverstärktem PCC-Kompaktmörtel,
Schalung Auskragung gesondert,
Ausführung in Teillängen, als Komplettleistung, wie folgt:

        - Ausbruchtiefe bis ca. 8 cm, Länge bis ca. 80 cm,
  ca. 62 mm vorne auskragend
- Abstemmen und Entfernen aller losen und angerissenen Betonteile
  durch Abtragen bis auf tragfähigen Untergrund sowie Freilegen der Bewehrung,
- Reinigung der freigelegten Flächen und Einbauteile,
- Zurückschneiden und Befestigen von freiliegenden Stahleinlagen,
- freigelegte Bewehrungsteile entrosten, durch Strahlen mit festem Strahlmittel,
  Reinheitsgrad Strahlen Sa 2 1/2,
- gestrahlte Bewehrung mit 2-komponentiger Korrosionsschutzbeschichtung beschichten,
- in zweiten Beschichtungsauftrag Quarzsand einbringen,
- schadhafte Betonteile und Risse entstauben und vornässen, überschüssiges Wasser  entfernen,
- Auftrag eines Haftbrückenanstrichs auf die vorbereiteten Betonflächen,
- Lagenweiser Auftrag eines geeigneten Betonersatzsystems zur Reprofilierung
  der Abplatzungen, verdichten und Kantenabbrüche vollständig nachprofilieren
  gemäß Bestand = 3-seitig mit Kragüberstand ca. 62 mm,
  Flächen abglätten, Reparaturmörtel zu angrenzenden Betonflächen planziehen
 - Einbau eines zusätzlichen Bewehrungsgitters als Verstärkung, mit eingeklebten
  V2A-Krampen, d 6mm, Abstand alle 80 mm, gemäß Sanierungsvorschlag Statikbüro  Ludwigkeit
- Ausbildung unterseitige Abtropfleiste erfolgt gesondert als geklebtes Tropfkantenprofil
- ggf. Nachbehandlung
- Beanspruchbarkeitsklasse: M3, statisch mitwirkend
- einschl. sämtl. Schuttentsorgungen
  Richtfabrikat: Remmers Betonersatzsystem Betofix R4
  angebotenes Instandsetzungssystem / Hersteller: ................................................
  (Bieterangabe)
  Geschätzt 1 Ausbruchstelle je Loggia.
  Tatsächliche Menge nach Aufmaß vor Ort.

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Bild 8: Schadensbereiche Stirnkantenausbrüche

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
 Bild 9: Lösungsvorschlag Statikbüro Ludwigkeit

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 Bild 10
Menge: 22,000 Stk

**03.03.0050 ZUL Schalung**
Zulage zur Vorposition,
für Schalungsunterstützung Auskragung
Menge: 22,000 Stk

#### Abschnitt 03.04 Abdichtungsarbeiten

**03.04.0010 Entfernen von Silikonresten Fenster-Blendrahmen**
Entfernen von Silikonresten Fenster-Blendrahmen
im Sockelbereich nach Rückbau Abdeckleiste,
zur Aufnahme Dichtungsanschluß TRIFLEX Pro Detail,
einschl. Entsorgung
Menge: 143,000 m

**03.04.0020 Flächenabdichtung Triflex BTS-P**
Herstellen einer vollflächigen, dauerhaften und mechanisch
belastbaren Abdichtung der Loggienbalkonflächen mit Außengefälle,
bestehend aus einer PMMA-Beschichtung mit vliesarmierter Abdichtungslage
und integrierter Nutzschicht inkl. aller erforderlichen Nebenarbeiten.
Die Ausführung erfolgt unter Berücksichtigung aller konstruktiven Anforderungen
wie Gefälle, Anschlussdetails, Türschwellen, Wandanschlüsse, Entwässerungseinläufe
sowie Ecken und Übergänge. Leistung bestehend aus Grundierung, Abdichtung,
Nutzschicht und Versiegelung und ist geeignet für den Außenbereich.

Materialbasis: PMMA (Polymethylmethacrylat)
Fabrikat:  Triflex BTS-P
Systemaufbau: Untergrund mineralisch, Grundierung mit Triflex CrylPrimer,
  Abdichtungslage mit Triflex ProDetail und SpezialvliesArmierung,
  Nutzschicht mit Triflex Finish
  Rissüberbrückung: >= 2 mm gem. DIN18531
  Schichtdicke: 4-5 mm gem. Herstellerangaben
  Nutzungsdauer: W3 (25 Jahre)
Farbe:  nach Angaben des AG
  Farbchips: 50 g/m2
Untergrund: Rißsanierte Stb.-Loggiaplatte,
  mit einseitigem Außengefälle
  weitere Eigenschaften: UV-, witterungs- und chemikalienbeständig
  mechanisch hoch belastbar, geeignet für begehbare
  Flächen,
  nahtlose Verarbeitung, keine Fugenbildung
  Ausführungsort: Loggien
Richtfabrikat: Triflex BTS-P
  angebotenes Abdichtungssystem / Hersteller:

  ..................................................
  (Bieterangabe)

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 Bild 11
Menge: 248,000 m2

**03.04.0030 ZUL Anschluß Schwellenaufkantung**
Zulage zu vorbeschriebener Abdichtung,
für Ausführung Anschluß / Übergang auf
durchlaufende Betonschwelle vor Fensteranlage,
Höhe: ca. 5 cm
Breite: ca. 20 cm
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 Bild 12
Menge: 143,000 m

**03.04.0040 ZUL Anschluß Fensteranlage**
Zulage zu vorbeschriebener Abdichtung,
für Ausführung Anschluß an die Fenstertüranlage,
nach Rückbau der Sockeldeckleiste,
einschl. Überbrückung Montagefuge,
Untergrund: Blendrahmen Kunststofffenster
Höhe der Dichtungsaufkantung: ca. 5 cm ab OK Betonschwelle,
bis UK Falzentwässerungskappen
Menge: 143,000 m

**03.04.0050 ZUL Wandanschluß Betonseitenwände**
*** Bezugsbeschreibung
Zulage zu vorbeschriebener Abdichtung,
für Ausführung Wandanschluß an Betonseitenwände,
Untergrund: Kunststoffdispersionsanstrich
Höhe der Dichtungsaufkantung: bis 25 cm
(Loggiaplatte mit Außengefälle)
Menge: 124,000 m

**03.04.0060 ZUL Wandanschluß WDVS-Außenwandecken**
*** wie Position 03.04.0050
für Ausführung Wandanschluß an den
WDVS-Außenwandecken der Fensteranlage,
Untergrund: WDVS-Putz, 2-3 mm Körnung, mit Anstrich,
einschl. System-Spachtelung des Untergrunds,
Abm. der Ecken: 30 + 30 cm
Höhe der Dichtungsaufkantung: 15 cm ab OK Schwelle
Menge: 96,000 Stk

**03.04.0070 ZUL Abschluß Stirnkante mit Tropfkantenprofil**
Zulage zu vorbeschriebener Abdichtung,
für Dichtungsabschluß horizontal und vertikal
an auskragender Loggia-Stirnkante,
einschl. 2x 90°-Eckausbildung sowie
eingeklebtem Tropfkantenprofil,
Material: Polymerharz (UP)
Hersteller: KORTE
Höhe der Stirnkante: ca. 7,5 cm
Auskragung: ca. 6,2 cm

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 Bild 13
Menge: 180,000 m

#### Abschnitt 03.05 Klempnerarbeiten

**03.05.0010 Abdeckung Fenstertürschwelle, (Zn), Z350 mm**
Schwelle an Loggia-Fenstertüranlage verblechen,
mit Tropfkante, seitlichen Leibungs- und Türaufkantungen,
sowie Befestigung und Anschluss an Türelemente,
inkl. einer Trennschicht aus Bautenschutzmatte,
Ausführung begehbar,
Untergrund: Betonschwelle mit Dichtungssystem Triflex
Trennlage: 8 mm Gummischrotmatte
Zuschnitt: 350 mm
Ausführung: mit Tropfkante
Anzahl Kantungen: 2-fach gekantet
Werkstoff: Titanzink (Zn)
Dicke Werkstoff: 0,8 mm
Menge: 143,000 m

**03.05.0020 ZUL Riffelblech, 20/120 cm**
Zulage zur Vorposition,
für zusätzliches rutschhemmendes Schwellenblech,
Riffelblech aus Aluminium, geklebt
Größe: bxl ca. 20 x 120 cm
Menge: 48,000 Stk

#### Abschnitt 03.06 Stundenlohnarbeiten

**03.06.0010 Stundensatz Vorarbeiter**
*** Bedarfsposition ohne GB
Arbeiten, welche nicht in den Positionen erfasst sind und
gegen Nachweis zur Ausführung kommen: Vorarbeiter

Stundenlohnarbeiten müssen vor Ausführung durch die
Bauleitung angeordnet werden.
Menge: 1,000 h

**03.06.0020 Stundensatz Facharbeiter**
*** Bedarfsposition ohne GB
Arbeiten, welche nicht in den Positionen erfasst sind und
gegen Nachweis zur Ausführung kommen: Facharbeiter

Stundenlohnarbeiten müssen vor Ausführung durch die
Bauleitung angeordnet werden.
Menge: 1,000 h

**03.06.0030 Stundensatz Helfer**
*** Bedarfsposition ohne GB
Arbeiten, welche nicht in den Positionen erfasst sind und
gegen Nachweis zur Ausführung kommen: Helfer

Stundenlohnarbeiten müssen vor Ausführung durch die
Bauleitung angeordnet werden.
Menge: 1,000 h

## Leistungsübersicht
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
## Zusätzliche Technische Vorbemerkungen
ZUSÄTZLICHE TECHNISCHE VORBEMERKUNGEN - GERÜSTARBEITEN

Der sachliche Geltungsbereich ergibt sich ebenso wie die technische
Ausführung aus den ATV:
DIN 18451 Gerüstarbeiten und den anerkannten Regeln der Technik.

Ergänzend sind u.a. folgende ATV zu berücksichtigen:
DIN 18 299 Allgemeine Regelungen für Bauarbeiten jeder Art.

Weiterhin gelten sämtliche europäischen und nationalen Vorschriften,
Merkblätter, Stoff- und Prüfnormen usw. jeweils in ihrer aktuellen
Fassung. Als vereinbart gelten weiterhin die
Herstellerverarbeitungsangaben, Zulassungen und Empfehlungen der
jeweiligen Fachverbände.

2.0 Ausführung und Konstruktion

2.1 Allgemeine Hinweise
Verankerungselemente aus Stahl, die in das einzurüstende Bauwerk
eingehen, müssen korrosionsgeschützt sein.
Rüstungen sind generell als typgeprüfte Stahlrohr-
Rahmenrüstungssysteme anzubieten und aufzubauen. Weichen Konstruktionen
von den typgeprüften Zulassungen der Hersteller ab, hat der
Auftragnehmer unaufgefordert zu seinen Lasten den entsprechenden
statischen Nachweis aufzustellen und erforderlichenfalls prüfen zu
lassen.
Gleichfalls besorgt der Auftragnehmer die erforderlichen
Sondernutzungserlaubnis, VrAO zur Absperrung, bzw. Inanspruchnahme
öffentlichen Straßenlandes und bringt eine hierfür ggf. erforderliche
Bürgschaft bei. Die Kosten für die Nutzung des öffentlichen Grundes werden bauseitig übernommen.
Rüstungen sind erst nach Arbeitsaufforderung durch den AG ab- oder
umzubauen. Rüstungen sind spätestens drei Tage nach Freimeldung zu
demontieren/ umzubauen und unverzüglich abzufahren. Nach diesem Termin
geht die Gefahrtragung für die Beschädigung noch eingerüsteter Bauteile
auf den Auftragnehmer über.
Die Kennzeichnung der Fassaden-, Raum- und Stützgerüste mit der
Bezeichnung der aufstellenden Firma einschl. Telefonnummer sowie des
flächenbezogenen Nutzungsgewichtes ist unverzichtbar. Die Anbringung
jeglicher Werbeflächen an der Rüstung, auch für den Betrieb des
Auftragnehmers, bedarf der ausdrücklichen Zustimmung des Auftraggebers.
Bei Arbeitsgerüsten als Standgerüste mit längenorientierten Gerüstlagen
(Fassadengerüste) sind alle Arbeitslagen, bei Standgerüsten mit
flächenorientierten Gerüstlagen (Raumgerüste) ist eine Arbeitslage mit
Gerüstbelägen auszustatten.

2.2 Gebrauchsüberlassung
Die Rüstung und sämtliche Sicherheitsvorrichtungen (z. B. Beleuchtung,
Abschrankungen, Brustwehr) sind in mindestens wöchentlichen Abständen
vom Auftragnehmer zu kontrollieren. Die Rüstung ist anderen Unternehmern
zur Ausführung ihrer Arbeiten zu überlassen. Sie ist so zu erstellen,
dass sie von allen am Bau beteiligten Gewerken ohne Umbauarbeiten
gefahrlos genutzt werden kann.

2.3 Ausführung
Der Auftragnehmer informiert sich vor Gerüststellung über die Lage
vorgesehener Arbeitsabschnitte und Ausführungstermine. Der
Regelabstand der Hauptgerüste ohne Konsolen von der Außenwand beträgt
grundsätzlich 40cm. Auf abweichende Angaben im Leistungsverzeichnis oder
bei der Anlaufbesprechung ist zu achten.

Die Rüstung ist so aufzustellen, dass das ungefährdete Betreten und
Passieren der Baustelle für Bewohner und Handwerker möglich ist. Alle
Eingänge und Zuwegungen sind in voller Größe von der Rüstung
freizuhalten bzw. zu überbauen.

In der Nähe von Bauwerken, Leitungen, Kabel, Vegetationsflächen (Bäume,
Pflanzen, etc.) und dergleichen müssen die Arbeiten mit der gebotenen
Sorgfalt ausgeführt werden. Gefährdete Vegetationsflächen sind zu
schützen, dabei ist die DIN 18 920 zu beachten.

Sofern im Leistungsverzeichnis nicht näher beschrieben, erfolgt die
Gerüstverankerung nach den allgemeinen technischen Regeln. Im Zuge der
Leistungserfüllung ist es Aufgabe des Auftragnehmers, sich fachkundig
mit dem Auftraggeber oder dessen Vertreter über die Gerüstverankerung
an der Fassade oder sonstigen Bauteilen abzusprechen. Die Verankerung
ist so zu wählen, dass die Verankerungstechnik und das Schließen der
Verankerungslöcher auf den Schichtenaufbau des Bauteilelementes
(geputzte Fassade, Fassade mit Thermohaut geputzt,
Ziegelsichtmauerwerk, Betonsichtflächen, Metallfassaden,
Fassadenverkleidungen sonstiger Art etc.) abgestimmt ist. Auf
Verlangen des AG ist ein Verankerungsplan zu erstellen und mit dem AG
abzustimmen.

Werden Gerüste auf wasserführenden Flächen, wie Vordächer,
Dachterrassen und Flachdächer erstellt, hat der Auftragnehmer dafür zu
sorgen, dass die wasserführende Eindichtung durch die Gerüstbelastung
nicht perforiert bzw. beschädigt wird. Diese Flächen dürfen nur im
Rahmen der zulässigen Belastung genutzt werden. Im Zweifel ist die
Bauleitung zu informieren.

Bohlen und Abdeckungen sind gegen Verschieben zu sichern. Sämtliche
Etagen des Gerüstes sind mit vollständigem Bohlenbelag, Rückenlehnen,
Schutzgeländern, Bordbrettern sowie mit Leitergängen zu versehen.
In Abständen von höchstens 20 m ist jeweils ein Leitergang vorzusehen,
so dass abschnittweise abgerüstet werden kann. Die Rüstung ist so zu
erstellen, dass die Gerüstlagen auch bei Höhenversetzen des Untergrundes
in selber Höhe durchlaufen. Es sind Etagenhöhen von Bohlenbelag zu
Bohlenbelag von 1,90 - 2,00 m einzuhalten. Dabei darf der oberste
Bohlenbelag nicht mehr als 1,00 m tiefer als OK Dachgesims liegen.
Gerüste, die unter Nichtbeachtung dieser Forderungen aufgestellt und
dadurch von anderen Handwerkern nicht benutzt werden können, sind nach
Angabe des AG kostenlos umzubauen bzw. zu ergänzen.

Der Auftragnehmer informiert sich vor Ausführung der Einrüstung, welche
Fassadenbereiche zur Befestigung der Rüstung freigegeben sind und wie
Gerüstankerlöcher in Putzflächen zu schließen sind. Metallgerüste sind
gegen statische Aufladung zu erden.

2.4 Planung
Werkplanung erfolgt durch den AN rechtzeitig vor Ausführungsbeginn zur
Freigabe, mit Angabe Abstände, Höhen, Lage, Leitergang,
Rückbauabschnitte, etc.

## ALLGEMEINE TECHNISCHE VORBEMERKUNGEN
01  Allgemeines
Anschlüsse für Wasser, Energie werden durch den AG in erforderlichem
Maß auf dem Baufeld zur Verfügung gestellt. Die Kosten hierfür werden
über einen in der Auftragsverhandlung festzulegenden Prozentsatz von der
Schlussrechnungssumme in Abzug gebracht. Die Verteilung der Medien vom
Übergabepunkt (z. B. Baustromverteiler des AG) bis zum Arbeitsplatz ist
Sache des AN.

Für vom AN selbst vorgesehene Lagerflächen u.ä. besteht generelle
Abstimmungspflicht mit dem AG. Der AN kann ggf. aus Platzgründen keine
eigenen Tagesunterkünfte, Magazincontainer, etc. aufstellen.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## LEISTUNGSÜBERSICHT
Diese Ausschreibung umfasst die Betoninstandsetzung und Abdichtung von 48 Loggien
im Rahmen des Sanierungsprojekts Wohngebäude Peschelstraße 4-14 in 01139 Dresden.
Relevante Leistungen sind:

| Leistung | Menge |
| --- | --- |
| - Entfernen Altbeschichtung | 258 m2 |
| - Betoninstandsetzung Rißsanierung | 96 lfdm |
| - Betoninstandsetzung Stirnkanten-Ausbrüche | 18 lfdm |
| - Abdichtung Loggiaplatten System Triflex BTS-P | 248 m2 |
| - Einbau Tropfkantenprofile | 180 lfdm |
| - Einbau neue Fenstertür-Schwellenbleche | 143 lfdm |

Anlagen zum LV
[A1]  Dokumentation Schadensuntersuchung Statik-Büro Ludwigkeit vom 29.06.23
[A2]  Sanierungsvorschlag Stirnkanten Statik-Büro Ludwigkeit vom 15.01.26
[A3]  BE-Plan Covivio vom 27.01.26

## ALLGEMEINE PROJEKTBESCHREIBUNG
Grundstück:
Peschelstraße 4 - 14, 01039 Dresden

Projektkürzel:
PESCH

Bauvorhaben:
Bei dem Bauvorhaben handelt es sich um ein fünfgeschossiges Wohngebäude aus den 1960er Jahren, das in industrieller Fertigteilbauweise errichtet wurde. Die vorhandenen Balkone/Loggien sind konstruktiv aus seitlichen Stahlbetonwänden sowie Stahlbetonbodenplatten aufgebaut. Die Absturzsicherung erfolgt durch ein Stahlgeländer, das mit HPL-Platten als Füllung versehen ist.

Baumaßnahme:
Im Zuge der Baumaßnahmen werden die Balkone/Loggien werden umfassend ertüchtigt und saniert. Die vorhandenen Geländerkonstruktionen aus Stahl mit HPL-Füllungen werden vollständig demontiert und entsorgt. Die oberseitigen Rißschäden und vorderen Stirnkantenausbrüche an den tragenden Stb.-Betonplatten werden saniert. Anschließend erhalten die Balkone- und Loggienflächen eine neue hochwertige Abdichtung mittels Triflex-Beschichtungssystem. Im Anschluss werden neue Geländerkonstruktionen montiert, die sowohl gestalterische als auch sicherheitstechnische Anforderungen erfüllen.
Grundlage ist die Schadensuntersuchung des Statik-Büros Ludwigkeit vom 29.06.2023 sowie 15.01.2026

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
Kennzahlen:
Wohneinheiten: 48 Stk
Balkone/Loggien: 48 Stk

Sonstiges:
Gebäudeeinrüstung sowie Baustrom- und Bauwasserversorgung erfolgt bauseits durch den Auftraggeber.

Geplanter Bauablauf:
Ausführung gestaffelt in 2 Bauabschnitten:
1. Mietersperrung Loggien (bauseits durch AG)
2. Gebäudeeinrüstung (bauseits durch AG)
3. Demontage Bestandsgeländer (bauseits durch AG)
4. Betonsanierung + Abdichtung Loggien
5. Montage Neugeländer (bauseits durch AG)

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
## ALLGEMEINE TECHNISCHE VORBEMERKUNGEN
Der sachliche Geltungsbereich ergibt sich ebenso wie die technische Ausführung aus den ATV:

ATV DIN 18 336 - Abdichtungsarbeiten
ATV DIN 18 349 - Betonerhaltungsarbeiten

Ergänzend sind u.a. folgende ATV/ DIN/ DIN EN zu berücksichtigen:
ATV DIN 18 299 Allgemeine Regelungen für Bauarbeiten jeder Art

DIN 18 531 - Abdichtung von Dächern sowie von Balkonen, Loggien und Laubengängen
Flachdachrichtlinie 01-2026

Weiterhin gelten sämtliche europäischen und nationalen Vorschriften, Merkblätter, Stoff- und Prüfnormen usw. jeweils in ihrer aktuellen Fassung sowie die Herstellerverarbeitungsangaben, Zulassungen und Empfehlungen der jeweiligen Fachverbände.

## ZUSÄTZLICHE TECHNISCHE VORBEMERKUNGEN - ALLGEMEIN
01  Allgemeines
Anschlüsse für Wasser, Energie werden durch den AG in erforderlichem Maß auf dem Baufeld zur Verfügung gestellt. Die Kosten hierfür werden über einen in der Auftragsverhandlung festzulegenden Prozentsatz von der Schlussrechnungssumme in Abzug gebracht. Die Verteilung der Medien vom Übergabepunkt (z. B. Baustromverteiler des AG) bis zum Arbeitsplatz ist Sache des AN.

Für vom AN selbst vorgesehene Lagerflächen u. ä. besteht generelle Abstimmungspflicht mit dem AG. Es besteht die Möglichkeit, eigene Tagesunterkünfte, Magazincontainer, etc. aufstellen. Siehe hierzu beiliegender Baustelleneinrichtungsplan des AG.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.
